# Weeze, Kanalinspektion, 2. Abschnitt, 3. Durchfahrung
Angebotsaufforderung (GAEB 90, DA83)
Währung: EUR
Auftraggeber: Gemeinde Weeze, Weeze

## Zusätzlicher Text
Leistungsbeschreibung

Bauherr:

  Gemeinde Weeze
  Cyriakusplatz 13-14
  47652 Weeze
  Telefon: 02837/9100
  Telefax: 02837/910170
  E-Mail: info@weeze.de

Planung und Ausschreibung:
  Kottowski Ingenieurgesellschaft mbH
  Talstraße 35
  47546 Kalkar
  Telefon: 02824/99923-0
  Telefax: 02824/99923-20
  E-Mail: info@kottowski.net

Bestandteile:
I. Baubeschreibung (allgemeine Darstellung der Bauaufgabe)
II. Leistungsverzeichnis mit Mengen- und Preisangaben

## Zusätzlicher Text
I. Baubeschreibung

## Zusätzlicher Text
1. Allgemeines
1.1 Abkürzungen: AG = Auftraggeber, AN = Auftragnehmer,
  h = Stunde, St = Stück, t = Tonne;
  Psch = Pauschale
1.2 Falls in der Positionsbeschreibung nicht ausdrücklich etwas anderes
festgelegt ist, müssen alle unbrauchbaren Stoffe durch den Auftragnehmer
eigenverantwortlich umweltgerecht entsorgt werden. Die
Entsorgungsgebühren trägt der AN.
Der Auftraggeber behält sich vor, Nachweise über die ordnungsgemäße
Entsorgung und über die dafür entstehenden Deponiegebühren zu verlangen.
1.3 Jeder Anbieter hat sich vor Abgabe des Angebotes örtlich sowie durch
Rückfragen beim Auftraggeber genaue Vorstellungen von der Art der
Arbeiten und von den auftretenden Schwierigkeiten bei der Bauausführung
wie z.B. Platzverhältnisse, Lage der Zugangsmöglichkeiten,
Verkehrsbelastung pp. zu verschaffen. Diese Erschwernisse sind in die
Einheitspreise mit einzukalkulieren. Eine besondere Entschädigung für
später angemeldete Schwierigkeiten wird nicht gezahlt.
Die gemachten Angaben befreien den Anbieter nicht von der Verpflichtung
zur genauen Prüfung der für das Angebot und die Durchführung der
Arbeiten maßgebenden Verhältnisse.
1.4 Die Kosten für das Einrichten und Räumen der Baustelle sind gemäß
VOB Teil C, ATV DIN 18299, in die Einheitspreise mit einzukalkulieren.
1.5 Soweit in dem Leistungsverzeichnis auf technische Spezifikationen,
z.B. nationale Normen, mit denen europäische Normen umgesetzt werden,
europäische technische Zulassungen, gemeinsame technische
Spezifikationen, internationale Normen, Bezug genommen wird, werden auch
ohne ausdrücklichen Zusatz "oder gleichwertig" immer gleichwertige
technische Spezifikationen in Bezug genommen.

## Zusätzlicher Text
2. Allgemeine Forderungen

2.1 Der Auftragnehmer ist verpflichtet, einen verantwortlichen
Fachbauleiter zu stellen und namhaft zu machen. Aufsichtspersonal darf
nur in besonderen Fällen und nach schriftlicher Zustimmung des
Auftraggebers ausgetauscht werden.
Der Auftraggeber kann Akkordarbeiten untersagen, wenn nach seinem
Ermessen eine einwandfreie Leistung nicht erwartet werden kann.
Ansprüche des Auftragnehmers sind deswegen ausgeschlossen.

2.2 Mindestens einmal pro Woche hat eine Baubesprechung stattzufinden,
an der neben dem verantwortlichen Bauleiter des Auftragnehmers, der AG,
die Bauüberwachung des AG, bei Bedarf der SiGeKo, verschiedene
Behördenvertreter und ggf. die Bauoberleitung teilnehmen.

2.3 Für die Sicherung, Beschilderung und Absperrung der Baustelle und
der Arbeitsstellen gelten die Richtlinien für die Sicherung von
Arbeitsstellen an Straßen (RSA 21), die Arbeitsstättenregel -
Anforderungen an Arbeitsplätze und Verkehrswege auf Baustellen im
Grenzbereich zum Straßenverkehr (ASR A5.2), die Zusätzlichen Technischen
Vertragsbedingungen und Richtlinien für Sicherungsarbeiten an
Arbeitsstellen an Straßen (ZTV-SA 97), die Straßenverkehrsordnung
einschl. der Anlagen und die Unfallverhütungsvorschriften.

Der Auftragnehmer hat alle Maßnahmen zur Sicherung und Regelung des
Verkehrs innerhalb der Baustelle, die wegen der von ihm ausgeführten
Arbeiten erforderlich sind, auch außerhalb der Arbeitszeit,
durchzuführen. Er hat rechtzeitig vor Beginn der Arbeiten eine
entsprechende Anordnung hierfür beim zuständigen Straßenverkehrsamt zu
beantragen.

Verkehrsrechtliche Maßnahmen hat er nach Anordnung der zuständigen
Behörden auszuführen.
Die Gebühr für die Anordnung nach der StVO durch das zuständige
Straßenverkehrsamt trägt der AN.

Es ist dabei besonders darauf zu achten, dass die Zufahrt zu allen
Grundstücken und Gebäuden jederzeit aufrechterhalten bleiben muss. Dies
ist in die Einheitspreise mit einzurechnen. Ist das Aufrechterhalten der
Zufahrt zu den Grundstücken und Gebäuden aus bautechnischen Gründen
kurzfristig nicht möglich, muss der Auftragnehmer die
Grundstückseigentümer bzw. die Anlieger benachrichtigen und sich mit
ihnen abstimmen.

Wenn während der Ausführung der Bauarbeiten die Abfall-Sammelfahrzeuge
die Straßen nicht befahren können, ist der AN verpflichtet, in dieser
Zeit die entsprechenden Abfallbehälter der innerhalb und außerhalb des
Baufelds betroffenen Anwohner an einen zentralen Sammelplatz zu
transportieren und diese nach der Entleerung wieder zurück zu den
Anwohnern zu bringen. Die entsprechenden Abfallbehälter werden in einem
bestimmten Turnus entleert. Bei Bedarf ist bei den zuständigen Behörden
ein Entsorgungskalender erhältlich.
Die Koordinierung mit den Entsorgungsbetrieben in Abstimmung mit dem
Auftraggeber obliegt dem Auftragnehmer. Die dabei anfallenden Kosten
sind in die Einheitspreise einzukalkulieren.

2.4 Die notwendigen Genehmigungen für die Benutzung von Privatwegen und
Grundstücken hat der Auftragnehmer einzuholen und die Flächen nach
Abschluss der Bauarbeiten in dem früheren Zustand zu übergeben. Diese
Übergabe ist der örtlichen Bauaufsicht vom Auftragnehmer durch eine
Bescheinigung der Wege- und Grundstücksbesitzer nachzuweisen. Alle
zusätzlichen außerhalb des Straßenkörpers beanspruchten Geländeflächen
für Einrichtung der Baustelle, die Lagerung von Baustoffen oder für die
Durchführung der Arbeiten hat der Auftragnehmer auf seine Kosten zu
pachten, den Aufwuchs und sonstige Schäden angemessen, d.h. mindestens
nach den Richtsätzen der Landwirtschaftskammer und des
Landschaftsverbandes Rheinland zu entschädigen und die Flächen - genau
wie das benutzte Straßen- und Wegegelände - im früheren Zustand gegen
Bescheinigung zurückzugeben. Bis zur Vorlage einer solchen Bescheinigung
ist der AG berechtigt, von den Abschlagsrechnungen und der
Schlussrechnung einen Betrag in Höhe der Forderungen der
Grundstückseigentümer und der Wegeunterhaltungspflichtigen
einzubehalten.

## Zusätzlicher Text
3. Prüfmaßnahmen
3.1 Eignungsprüfungen:
Der AN hat die Eignung der vorgesehenen Materialien gemäß der VOB Teil C
und der entsprechenden Zusätzlichen Technischen Vertragsbedingungen und
Richtlinien rechtzeitig (min. drei Wochen) vor Beginn der Bauausführung
nachzuweisen. Die Eignungsprüfungen sind rechtzeitig (min. drei Wochen)
vor Einbau der Materialien der Bauüberwachung des AG zur Genehmigung zum
Einbau vorzulegen.
3.2 Eigenüberwachungsprüfungen:
Der AN hat auf seine Kosten Eigenüberwachungsprüfungen gemäß der
VOB Teil C und der entsprechenden Zusätzlichen Technischen
Vertragsbedingungen und Richtlinien in der erforderlichen Anzahl
durchzuführen. Die Bauüberwachung des AG ist über den Zeitpunkt der
Prüfungen zu informieren. Die Ergebnisse der Eigenüberwachungsprüfungen
für die Verdichtungsgrade der Leitungsgräben und der Tragschichten sind
der Bauüberwachung des AG umgehend vorzulegen.

## Zusätzlicher Text
4. Lage der Baustellen und allgemeine Beschreibung der Arbeiten
4.1 Die ausgeschriebenen Arbeiten beinhalten TV-Inspektionen von
Haltungen und Anschlussleitungen sowie von Bauwerken einschließlich
aller Nebenarbeiten im 2. Abschnitt des SüwVO-Abw Konzeptes der Gemeinde
Weeze (Gebiet westlich der Bahn, nördlich des Küstersweg). Hierbei
handelt es sich um Wohnstraßen und Anliegerstraßen.
  210 Haltungen (ca. 7.600 m)
  650 Anschlussleitungen (ca. 4.000 m)
  200 Schachtbauwerke
4.2 Bei den Arbeiten auftretende Verschmutzungen der Straßenoberflächen
und Befestigungen sind restlos zu beseitigen.
4.3 Nähere Angaben über Örtlichkeit und das Leistungsverzeichnis kann
die
 Kottowski Ingenieurgesellschaft mbH
 Talstraße 35
 47546 Kalkar
 Tel.: 02824/99923-28
 erteilen.
4.4 Eine Ortsbegehung findet nicht statt.

## Zusätzlicher Text
5. Bauablauf
5.1 7 Tage vor tatsächlichem Baubeginn sind die Anwohner durch
Anschreiben oder Handzettel über die vorgesehenen Ausführungszeiten, die
zu erwartenden Behinderungen und Absperrzeiten sowie über die
erforderlichen Vorsichtsmaßnahmen zu unterrichten. Dieses Schreiben ist
für jedes Gebäude (Anlieger) zuzustellen. Dem AG und der Bauaufsicht
sind je eine Durchschrift zu übergeben.
Vor Baubeginn ist die Einteilung und Ausführung der Arbeiten in einzelne
Abschnitte mit dem AG und der Bauaufsicht abzustimmen. Der AN hat hierzu
vor Baubeginn einen entsprechenden Bauzeitenplan aufzustellen. Dieses
ist in die Einheitspreise einzurechnen.

## Zusätzlicher Text
6. Sonstiges
6.1 Die Leistungen sind so aufzumessen bzw. zu erfassen, dass die
Abrechnung in der gleichen Gliederung erfolgen kann, wie die
Leistungsbeschreibung aufgestellt ist.
6.2 Bei einigen Positionen ist zum Teil nur ein Kurztext angegeben. Hier
gilt jedoch immer der volle Text der angegebenen Bezugsposition
sinngemäß.
6.3 Die in den Positionen des Leistungsverzeichnisses angegebenen
Vordersätze sind überschläglich ermittelt. Mehr- oder Minderleistungen
oder Fortfall einzelner Positionen berechtigen den Auftragnehmer nicht,
Nachforderungen zu stellen. Kalkulationsfehler rechtfertigen
nachträgliche Preisänderungen nicht.
6.4 Beim Einsatz von Baugeräten dürfen nur schallgedämpfte Baugeräte
nach dem Immissionsschutzgesetz eingesetzt werden. Tatsächliche Werte
sind auf Verlangen nachzuweisen.

## Zusätzlicher Text
II. Leistungsverzeichnis mit Mengen- und Preisangaben

## Kanalinspektion 2. Abschnitt, 3. Durchfa
Datum: 16.03.23

### Titel 1 Zustandserfassung

#### Untertitel 1.1 Verkehrssicherung

**1.1.1 Verkehrssicherung ausführen**
Sicherung und Regelung des öffentlichen Verkehrs für
die Dauer der Reinigung und der TV-Inspektion sowie
aller Nebenarbeiten ausführen.
Einrichtungen zur Sicherung, Beschilderung, Absperrung,
Umleitung und Regelung des öffentlichen Verkehrs nach
RSA 95, ASR 5.2 und ZTV-SA 97 sowie den Vorgaben der
Bau-BG und der StVO unter Aufrechterhaltung des
Verkehrs aufbauen, ständig unterhalten, warten und
betreiben, ggf. ändern und umsetzen und nach Beendigung
aller Leistungen abbauen.

Vor Baubeginn ist die Ausführung und Einteilung der
Arbeiten in einzelne Abschnitte mit dem Auftraggeber
abzustimmen und in einem Bauzeitenplan darzustellen.
Der Bauzeitenplan ist vor Beginn der Bauarbeiten
aufzustellen, bei Bedarf fortzuschreiben und der
Bauüberwachung des AG zu übergeben. Die Kosten für die
Abstimmung, Erstellung und Fortschreibung des
Bauzeitenplanes werden gesondert vergütet.

Der Auftragnehmer hat alle Maßnahmen zur Sicherung und
Regelung des Verkehrs innerhalb der Baustelle, die
wegen der von ihm ausgeführten Arbeiten erforderlich
sind, auch außerhalb der Arbeitszeit, durchzuführen.

Die Zufahrt zu den Grundstücken und Gebäuden muss
jederzeit aufrechterhalten werden. Ist das
Aufrechterhalten der Zufahrt zu den Grundstücken und
Gebäuden aus bautechnischen Gründen kurzfristig nicht
möglich, muss der Auftragnehmer die
Grundstückseigentümer bzw. die Anlieger benachrichtigen
und sich mit ihnen abstimmen.

Einzukalkulieren sind:
 - Über- und Innerörtliche Verkehrsregelung gemäß
 Auflagen der o.g. Behörden.
 - Erstellung eines Beschilderungsplanes und Vorlage
des
 Planes bei der Verkehrsbehörde zur Genehmigung.
 - Permanente Aufrechterhaltung des Verkehrs.
 - Sicherung gegen jeden Verkehr im eigentl.
Baubereich.
 - Massive Absperrung der Baustelle allseitig zum
Verkehr.
 - Beleuchtung, Beschilderung und Wartung der
Sicherungseinrichtungen von 0-24 Uhr einschl. der arbeitsfreien
 Tage.

Dem AG ist ein Verantwortlicher zu benennen, der immer
erreichbar ist und kurzfristig Reparaturen, Ergänzungen
und Wartungsarbeiten an den Beschilderungen,
Absperrungen usw. durchführen kann.

Der AN hat rechtzeitig die Anordnung der
Straßensperrung bei der zuständigen
Straßenverkehrsbehörde zu beantragen und die
erforderlichen Verkehrszeichenpläne aufzustellen und
vorzulegen. Die Gebühr für die Anordnung nach der StVO
durch die zuständige Straßenverkehrsbehörde werden dem
AN gegen einen entsprechenden Nachweis erstattet.

Die Vergütung für die Verkehrssicherung wird bei
Abschlagsrechnungen entsprechend dem Verhältnis der
Rechnungssumme zur Bruttosumme des Bereiches gezahlt.
Bei Mengenänderungen der vertraglichen Leistungen, bei
Bauzeitverlängerungen oder bei evtl. Unterbrechungen
der Bautätigkeit bleibt der Betrag unverändert.
Menge: 1,000 Psch

#### Untertitel 1.2 Abwasserlenkung

**1.2.1 Abwasserlenkung durch Rückstau, Kanalhaltungen bis DN 300**
Abwasser für die Dauer der baulichen Zustandserfassung
von nicht begehbaren Kanalhaltungen bis DN 300 oberhalb
des Inspektionsabschnittes aufstauen.
Die technische Ausführung wird dem Auftragnehmer
freigestellt. In den Einheitspreis ist das Liefern,
Einbauen und Abbauen sowie das Vorhalten und Umbauen
aller erforderlichen Materialien, wie Absperrblasen, -
scheiben, Abmauerungen, etc. einzurechnen.
Inkl. aller erf. Verankerungen und Rohrverschlüssen.
Der Inspektionsabschnitt ist vor Rückstau zu schützen.
Das Aufstauen erfolgt in Abhängigkeit des
Abwasseranfalls und der Netzstruktur zur Gewährleistung
der direkten Einsehbarkeit der Objektsohlen, oberhalb
der zu inspizierenden Kanalhaltung.
Die Abrechnung der Leistung erfolgt einmal je
Inspektionsabschnitt unabhängig von der Anzahl der
angeschlossenen oberliegenden Haltungen und Leitungen
sowie unabhängig von den Einsatztagen und der
Einsatzhäufigkeit.

Inspektionsabschnitt = eine Haltung
Menge: 150,000 St

**1.2.2 Abwasserlenkung durch Rückstau, Kanalhaltungen bis DN 600**
Abwasser für die Dauer der baulichen Zustandserfassung
von nicht begehbaren Kanalhaltungen bis DN 600 oberhalb
des Inspektionsabschnittes aufstauen.
Die technische Ausführung wird dem Auftragnehmer
freigestellt. In den Einheitspreis ist das Liefern,
Einbauen und Abbauen sowie das Vorhalten und Umbauen
aller erforderlichen Materialien, wie Absperrblasen, -
scheiben, Abmauerungen, etc. einzurechnen.
Inkl. aller erf. Verankerungen und Rohrverschlüssen.
Der Inspektionsabschnitt ist vor Rückstau zu schützen.
Das Aufstauen erfolgt in Abhängigkeit des
Abwasseranfalls und der Netzstruktur zur Gewährleistung
der direkten Einsehbarkeit der Objektsohlen, oberhalb
der zu inspizierenden Kanalhaltung.
Die Abrechnung der Leistung erfolgt einmal je
Inspektionsabschnitt unabhängig von der Anzahl der
angeschlossenen oberliegenden Haltungen und Leitungen
sowie unabhängig von den Einsatztagen und der
Einsatzhäufigkeit.

Inspektionsabschnitt = eine Haltung
Menge: 35,000 St

**1.2.3 Abwasserlenkung durch Rückstau, Kanalhaltungen bis DN 1.000**
Abwasser für die Dauer der baulichen Zustandserfassung
von nicht begehbaren Kanalhaltungen bis DN 900 oberhalb
des Inspektionsabschnittes aufstauen.
Die technische Ausführung wird dem Auftragnehmer
freigestellt. In den Einheitspreis ist das Liefern,
Einbauen und Abbauen sowie das Vorhalten und Umbauen
aller erforderlichen Materialien, wie Absperrblasen, -
scheiben, Abmauerungen, etc. einzurechnen.
Inkl. aller erf. Verankerungen und Rohrverschlüssen.
Der Inspektionsabschnitt ist vor Rückstau zu schützen.
Das Aufstauen erfolgt in Abhängigkeit des
Abwasseranfalls und der Netzstruktur zur Gewährleistung
der direkten Einsehbarkeit der Objektsohlen, oberhalb
der zu inspizierenden Kanalhaltung.
Die Abrechnung der Leistung erfolgt einmal je
Inspektionsabschnitt unabhängig von der Anzahl der
angeschlossenen oberliegenden Haltungen und Leitungen
sowie unabhängig von den Einsatztagen und der
Einsatzhäufigkeit.

Inspektionsabschnitt = eine Haltung
Menge: 25,000 St

**1.2.4 Abwasserlenkung durch Rückstau, Schachtbauwerke**
Abwasser für die Dauer der baulichen Zustandserfassung
von Bauwerken oberhalb des Inspektionsabschnittes
aufstauen.
Bauwerke mit rundem Grundriss bis DN 2.000.
Bauwerke mit eckigem Grundriss bis 2.000 x 2.000.
Die technische Ausführung wird dem Auftragnehmer
freigestellt. In den Einheitspreis ist das Liefern,
Einbauen und Abbauen sowie das Vorhalten und Umbauen
aller erforderlichen Materialien, wie Absperrblasen, -
scheiben, Abmauerungen, etc. einzurechnen.
Inkl. aller erf. Verankerungen und Rohrverschlüssen.
Der Inspektionsabschnitt ist vor Rückstau zu schützen.
Das Aufstauen erfolgt in Abhängigkeit des
Abwasseranfalls und der Netzstruktur zur Gewährleistung
der direkten Einsehbarkeit der Objektsohlen, oberhalb
der zu inspizierenden Bauwerke.
Die Abrechnung der Leistung erfolgt einmal je
Inspektionsabschnitt unabhängig von der Anzahl der
angeschlossenen oberliegenden Haltungen und Leitungen
sowie unabhängig von den Einsatztagen und der
Einsatzhäufigkeit.

Inspektionsabschnitt = ein Bauwerk
Menge: 206,000 St

#### Untertitel 1.3 Reinigung

*Hinweis*
Reinigung
HD-Reinigung gemäß den Anforderungen des Merkblattes
DWA-M 197
Die Hochdruckreinigung ist im zeitlichen Zusammenhang
mit der TV Inspektion auszuführen. Der Zeitvorlauf muss
auf die Betriebssituation abgestimmt und so gewählt
werden, dass einerseits neuerliche Verschmutzungen
nicht stattfinden und andererseits die Objektwandungen
soweit abgetrocknet sind, dass störende Reflexionen
vermieden werden. Im Regelfall sollte der Zeitvorlauf
nicht mehr als 48 Stunden betragen. Die Intensität der
Reinigung ist so zu wählen, dass alle lösbaren
Verschmutzungen und Ablagerungen vollständig entfernt
werden und eine umfängliche Inspektion der
Objektwandungen möglich ist.
Spülfahrzeug mit folgenden Mindestanforderungen:
Für Haltungen DN 200 bis DN 600:
Fassungsvermögen: 10 bis 12 m³
Luftdurchsatz Vakuumanlage 1.200 bis 1.500 m³/h
Saugschläuche: DN 10 bis DN 125
Länge Spülschläuche: >120 m
Pumpenleistung: ca. 320 l/min
Pumpenausgangsdruck: 150 bar
Druck unmittelbar vor Düse 80 bis 100 bar
Für Haltungen ab DN 600:
Fassungsvermögen: 14 bis 15 m³
Luftdurchsatz Vakuumanlage 1.200 bis 1.500 m³/h
Saugschläuche: DN 125 bis DN 150
Länge Spülschläuche: >120 m
Pumpenleistung: ca. 320 bis 450 l/min
Pumpenausgangsdruck: 150 bis 180 bar
Druck unmittelbar vor Düse 80 bis 100 bar
In die Einheitspreise einzurechnen sind:
Gestellung des Reinigungs-Systems einschließlich
Wasserbeschaffung, Räumguttransport, Entleerung,
Reinigung, Betriebsstoffe und Zubehör sowie
fachmännisch geschultem Bedienungs- und
Sicherheitspersonal.
Einschließlich aller erforderlichen Nebenarbeiten wie:
Ein- und Umsetzen des Reinigungs-Systems, Öffnen und
Schließen der Inspektionsöffnungen, vorhalten und
aufstellen der erforderlichen Sicherungsmaßnahmen am
Einsatzort, betätigen und stellen von Seilwinden und
einfädeln der Zugseile in die Haltungen,
Sicherheitsvorkehrungen für Arbeiten im Kanal, An- und
Abfahrt sowie Spesen für das Bedienungspersonal.
Die im Kanal eingesetzten Techniken müssen den
einschlägigen bekannten Vorschriften und den
Unfallverhütungsvorschriften (UVV) entsprechen.

**1.3.1 Reinigung von Anschlussleitungen**
Hochdruckreinigung als Grundreinigung vor Ausführung
der baulichen Zustandserfassung in Anschlussleitungen
bis DN 200 durchführen.
Reinigung gemäß Vorbemerkungen: Reinigung.
Ausführung der Hochdruckreinigung unabhängig vom
Verschmutzungsgrad, einschließlich Gestellung der
Fahrzeuge, An- und Abfahrt, fachmännisch geschultem
Bedienungs- und Sicherungspersonal, Verkehrs- und
Arbeitsplatzsicherung, Wasserbeschaffung,
Räumguttransport, Entleerung und Reinigung sowie aller
Nebenarbeiten, Betriebsstoffe, Rüstarbeiten,
Entsorgung, Entsorgungskosten und Zubehör.
Die Abrechnung der Leistung erfolgt in Einzellängen je
Anschlussleitung über die Zugangsöffnung der
Anschlussleitung.
Menge: 2000,000 m

**1.3.2 Anschlussreinigung von nicht begehbaren Kanalhaltungen aus, Zulage**
Hochdruckreinigung der Pos. 1.3.1. von nicht begehbaren
Kanalhaltungen aus durchführen.
Die Abrechnung der Leistung erfolgt in Einzellängen je
Anschlussleitung über den Anschlusspunkt im Hauptkanal.

Nur auf Anweisung der Bauüberwachung des AG.

Als Zulage zur Pos. 1.3.1.
Menge: 2000,000 m

**1.3.3 Reinigung von Kanalhaltungen bis DN 300**
Hochdruckreinigung als Grundreinigung vor Ausführung
der baulichen Zustandserfassung in nicht begehbaren
Kanalhaltungen bis DN 300 durchführen.
Reinigung gemäß Vorbemerkungen: Reinigung.
Ausführung der Hochdruckreinigung unabhängig vom
Verschmutzungsgrad, einschließlich Gestellung der
Fahrzeuge, An- und Abfahrt, fachmännisch geschultem
Bedienungs- und Sicherungspersonal, Verkehrs- und
Arbeitsplatzsicherung, Wasserbeschaffung,
Räumguttransport, Entleerung und Reinigung sowie aller
Nebenarbeiten, Betriebsstoffe, Rüstarbeiten,
Entsorgung, Entsorgungskosten und Zubehör.
Die Abrechnung der Leistung erfolgt in Einzellängen, je
Haltung von Schachtmitte zu Schachtmitte.
Menge: 5750,000 m

**1.3.4 Reinigung von Kanalhaltungen bis DN 600**
Hochdruckreinigung als Grundreinigung vor Ausführung
der baulichen Zustandserfassung in nicht begehbaren
Kanalhaltungen bis DN 600 durchführen.
Reinigung gemäß Vorbemerkungen: Reinigung.
Ausführung der Hochdruckreinigung unabhängig vom
Verschmutzungsgrad, einschließlich Gestellung der
Fahrzeuge, An- und Abfahrt, fachmännisch geschultem
Bedienungs- und Sicherungspersonal, Verkehrs- und
Arbeitsplatzsicherung, Wasserbeschaffung,
Räumguttransport, Entleerung und Reinigung sowie aller
Nebenarbeiten, Betriebsstoffe, Rüstarbeiten,
Entsorgung, Entsorgungskosten und Zubehör.
Die Abrechnung der Leistung erfolgt in Einzellängen, je
Haltung von Schachtmitte zu Schachtmitte.
Menge: 1250,000 m

**1.3.5 Reinigung von Kanalhaltungen bis DN 1.000**
Hochdruckreinigung als Grundreinigung vor Ausführung
der baulichen Zustandserfassung in nicht begehbaren
Kanalhaltungen bis DN 1.000 durchführen.
Reinigung gemäß Vorbemerkungen: Reinigung.
Ausführung der Hochdruckreinigung unabhängig vom
Verschmutzungsgrad, einschließlich Gestellung der
Fahrzeuge, An- und Abfahrt, fachmännisch geschultem
Bedienungs- und Sicherungspersonal, Verkehrs- und
Arbeitsplatzsicherung, Wasserbeschaffung,
Räumguttransport, Entleerung und Reinigung sowie aller
Nebenarbeiten, Betriebsstoffe, Rüstarbeiten,
Entsorgung, Entsorgungskosten und Zubehör.
Die Abrechnung der Leistung erfolgt in Einzellängen, je
Haltung von Schachtmitte zu Schachtmitte.
Menge: 600,000 m

**1.3.6 Reinigung von Schachtbauwerken, Tiefe bis 3,00 m**
Hochdruckreinigung als Grundreinigung vor Ausführung
der baulichen Zustandserfassung in Bauwerken
durchführen.
Bauwerke mit rundem Grundriss bis DN 2.000.
Bauwerke mit eckigem Grundriss bis 2.000 x 2.000.
Reinigung gemäß Vorbemerkungen: Reinigung.
Ausführung der Hochdruckreinigung unabhängig vom
Verschmutzungsgrad, einschließlich Gestellung der
Fahrzeuge, An- und Abfahrt, fachmännisch geschultem
Bedienungs- und Sicherungspersonal, Verkehrs- und
Arbeitsplatzsicherung, Wasserbeschaffung,
Räumguttransport, Entleerung und Reinigung sowie aller
Nebenarbeiten, Betriebsstoffe, Rüstarbeiten,
Entsorgung, Entsorgungskosten und Zubehör.
Die Abrechnung der Leistung erfolgt je Schachtbauwerk
mit einer Bauwerkstiefe von 3,00 m.
Menge: 150,000 St

**1.3.7 Reinigung von Schachtbauwerken, Tiefe bis 5,00 m**
Hochdruckreinigung als Grundreinigung vor Ausführung
der baulichen Zustandserfassung in Bauwerken
durchführen.
Bauwerke mit rundem Grundriss bis DN 2.000.
Bauwerke mit eckigem Grundriss bis 2.000 x 2.000.
Reinigung gemäß Vorbemerkungen: Reinigung.
Ausführung der Hochdruckreinigung unabhängig vom
Verschmutzungsgrad, einschließlich Gestellung der
Fahrzeuge, An- und Abfahrt, fachmännisch geschultem
Bedienungs- und Sicherungspersonal, Verkehrs- und
Arbeitsplatzsicherung, Wasserbeschaffung,
Räumguttransport, Entleerung und Reinigung sowie aller
Nebenarbeiten, Betriebsstoffe, Rüstarbeiten,
Entsorgung, Entsorgungskosten und Zubehör.
Die Abrechnung der Leistung erfolgt je Schachtbauwerk
mit einer Bauwerkstiefe von 3,01 bis 5,00 m.
Menge: 50,000 St

#### Untertitel 1.4 Inspektion

*Hinweis*
Inspektion
Optische Inspektion gemäß den Anforderungen des
Merkblatt DWA-M 149-5.
Schadensbeschreibung gemäß DIN EN 13508 und den
Empfehlungen des Merkblatt DWA-M 149-2.
Die Daten sind auf einem digitalen Datenträger (SSD,
HDD) nach Vorgabe des AG gemäß den Merkblättern DWA-M
149-5 und DWA-M 150 im ISYBAU-Austauschformat XML-2006
gemäß "Arbeitshilfen Abwasser" zu übergeben.
Der Datenträger wird Eigentum des AG.
Die Aufzeichnungen sind objektweise abzuspeichern. Die
Nummerierungssystematik muss mit den Angaben des AN
übereinstimmen. Während der gesamten TV-Inspektion ist
eine konsequent einheitliche Schadensbeschreibung zu
gewährleisten. Stellt sich bei der Überprüfung der
Datensätze heraus, dass diese fehlerhaft sind oder
nicht mit der geforderten Leistung oder anderen Angaben
übereinstimmen, wird der AN für die daraus entstehenden
Kosten (auch für die der erneuten Überprüfung) haftbar
gemacht.
Der Operator muss über hinreichende Fachkenntnisse
verfügen und mindestens 1 Jahr als Kameraführer tätig
sein. Die Fachkenntnisse müssen durch regelmäßige Fort-
und Weiterbildungsmaßnahmen aktuell gehalten werden. Es
dürfen nur Operatoren eingesetzt werden, die von der
Bauleitung genehmigt wurden.
In die Einheitspreise einzurechnen sind:
Gestellung einer TV-Inspektionseinheit mit einer Dreh-
und Schwenkkopfkamera, Antriebseinheit,
Energieversorgung und Steuereinheit einschließlich
Zubehör und Betriebsstoffe sowie fachmännisch
geschultem Bedienungs- und Sicherheitspersonal.
Einschließlich aller erforderlichen Nebenarbeiten wie:
Ein- und Umsetzen des TV-Inspektions-Systems, Öffnen
und Schließen der Inspektionsöffnungen, vorhalten und
aufstellen der erforderlichen Sicherungsmaßnahmen am
Einsatzort, betätigen und stellen von Seilwinden und
einfädeln der Zugseile in die Haltungen,
Sicherheitsvorkehrungen für Arbeiten im Kanal, An- und
Abfahrt sowie Spesen für das Bedienungspersonal.
Die im Kanal eingesetzten Techniken müssen den
einschlägigen bekannten Vorschriften und den
Unfallverhütungsvorschriften (UVV) entsprechen. Um die
Einhaltung der Anforderungen zu gewährleisten, muss die
Inspektionseinheit die Bedingungen der DWA-M 149-5
erfüllen. Der Ex-Schutz (Zone 1) ist nachzuweisen.
Ansonsten sind erhöhte Anforderungen an die ständige
Prüfung der Umgebungsluft und ggf. Kanalbelüftung zu
stellen. Neben den ATEX-Richtlinien ist die DIN VDE
0165 zu berücksichtigen.
Grundsätzlich soll gegen die Fließrichtung gefahren
werden, um so einen besseren Einblick in die Stutzen zu
erhalten.
Bei Nichtbeachten der vorstehenden Angaben behält sich
der AG vor, die nicht der Ausschreibung entsprechend
untersuchten Abschnitte auf Kosten des AN wiederholen
zu lassen. Die Abrechnung erfolgt von Schachtmitte zu
Schachtmitte. Abrechnungsbasis ist nur der tatsächlich
gefahrene und einmalig dokumentierte laufende Meter.
Die Anerkennung aller Zulagen erfolgt nur nach
vorheriger Abstimmung mit der Bauleitung.

*Hinweis*
optische Dokumentation
Die optische Dokumentation von Kanalhaltungen und
Anschlussleitungen erfolgt durch Filmdarstelllung
(digitales Bildsignal) in axialer Richtung.
Die optische Dokumentation der Bauwerke erfolgt durch
Filmdarstelllung (digitales Bildsignal) in axialer
Richtung.

**1.4.1 Inspektion in Anschlussleitungen**
Inspektion als bauliche Zustandserfassung für den
Nachweis der SüwVo Abw in Anschlussleitungen bis DN 200
durchführen.
Inspektion gemäß Vorbemerkungen: Inspektion.
Indirekte optische Inspektion mittels ferngesteuerter
Inspektionstechnik mit direkter Steuerung,
einschließlich Auswertung, optischer Dokumentation,
Gestellung der Fahrzeuge, An- und Abfahrt, fachmännisch
geschultem Bedienungs- und Sicherungspersonal,
Verkehrs- und Arbeitsplatzsicherung sowie aller
Nebenarbeiten, Betriebsstoffe, Rüstarbeiten und
Zubehör.
Die Abrechnung der Leistung erfolgt in Einzellängen je
Anschlussleitung über die Zugangsöffnung der
Anschlussleitung.
Dokumentation einfach in Papierform sowie digital auf
dem Datenträger inkl. Zustandsbefahrung und Daten im
Austauschformat nach Vorgabe des AG im ISYBAU-
Austauschformat XML-2006.
Menge: 2000,000 m

**1.4.2 Anschlussinspektion von nicht begehbaren Kanalhaltungen aus, Zulage**
Inspektion der Pos. 1.4.1. von nicht begehbaren
Kanalhaltungen aus durchführen.
Die Abrechnung der Leistung erfolgt in Einzellängen je
Anschlussleitung über den Anschlusspunkt im Hauptkanal.

Nur auf Anweisung der Bauüberwachung des AG.

Als Zulage zur Pos. 1.4.1.
Menge: 2000,000 m

**1.4.3 Inspektion in Kanalhaltungen bis DN 300**
Inspektion als bauliche Zustandserfassung für den
Nachweis der SüwVo Abw in nicht begehbaren
Kanalhaltungen bis DN 300 durchführen.
Inspektion gemäß Vorbemerkungen: Inspektion.
Indirekte optische Inspektion mittels ferngesteuerter
Inspektionstechnik mit direkter Steuerung,
einschließlich Auswertung, optischer Dokumentation,
Gestellung der Fahrzeuge, An- und Abfahrt, fachmännisch
geschultem Bedienungs- und Sicherungspersonal,
Verkehrs- und Arbeitsplatzsicherung sowie aller
Nebenarbeiten, Betriebsstoffe, Rüstarbeiten und
Zubehör.
Die Abrechnung der Leistung erfolgt in Einzellängen, je
Haltung von Schachtmitte zu Schachtmitte.
Dokumentation einfach in Papierform sowie digital auf
dem Datenträger inkl. Zustandsbefahrung und Daten im
Austauschformat nach Vorgabe des AG  im ISYBAU-
Austauschformat XML-2006.
Menge: 5750,000 m

**1.4.4 Inspektion in Kanalhaltungen bis DN 600**
Inspektion als bauliche Zustandserfassung für den
Nachweis der SüwVo Abw in nicht begehbaren
Kanalhaltungen bis DN 600 durchführen.
Inspektion gemäß Vorbemerkungen: Inspektion.
Indirekte optische Inspektion mittels ferngesteuerter
Inspektionstechnik mit direkter Steuerung,
einschließlich Auswertung, optischer Dokumentation,
Gestellung der Fahrzeuge, An- und Abfahrt, fachmännisch
geschultem Bedienungs- und Sicherungspersonal,
Verkehrs- und Arbeitsplatzsicherung sowie aller
Nebenarbeiten, Betriebsstoffe, Rüstarbeiten und
Zubehör.
Die Abrechnung der Leistung erfolgt in Einzellängen, je
Haltung von Schachtmitte zu Schachtmitte.
Dokumentation einfach in Papierform sowie digital auf
dem Datenträger inkl. Zustandsbefahrung und Daten im
Austauschformat nach Vorgabe des AG im ISYBAU-
Austauschformat XML-2006.
Menge: 1250,000 m

**1.4.5 Inspektion in Kanalhaltungen bis DN 1.000**
Inspektion als bauliche Zustandserfassung für den
Nachweis der SüwVo Abw in nicht begehbaren
Kanalhaltungen bis DN 1.000 durchführen.
Inspektion gemäß Vorbemerkungen: Inspektion.
Indirekte optische Inspektion mittels ferngesteuerter
Inspektionstechnik mit direkter Steuerung,
einschließlich Auswertung, optischer Dokumentation,
Gestellung der Fahrzeuge, An- und Abfahrt, fachmännisch
geschultem Bedienungs- und Sicherungspersonal,
Verkehrs- und Arbeitsplatzsicherung sowie aller
Nebenarbeiten, Betriebsstoffe, Rüstarbeiten und
Zubehör.
Die Abrechnung der Leistung erfolgt in Einzellängen, je
Haltung von Schachtmitte zu Schachtmitte.
Dokumentation einfach in Papierform sowie digital auf
dem Datenträger inkl. Zustandsbefahrung und Daten im
Austauschformat nach Vorgabe des AG nach dem Merkblatt
DWA-M 150 oder im ISYBAU-Austauschformat XML-2006.
Menge: 600,000 m

**1.4.6 Inspektion in Schachtbauwerken, indirekt, Tiefe bis 3,00 m**
Inspektion als bauliche Zustandserfassung für den
Nachweis der SüwVo Abw in Bauwerken durchführen.
Bauwerke mit rundem Grundriss bis DN 2.000.
Bauwerke mit eckigem Grundriss bis 2.000 x 2.000.
Inspektion gemäß Vorbemerkungen: Inspektion.
Indirekte optische Inspektion mittels weitwinkel
Kamerasystem mit 3D-Scanner und automatischer Lage- und
Umfangbestimmung, System PANORAMO SI oder gleichwertig,
einschließlich Auswertung, optischer Dokumentation,
Gestellung der Fahrzeuge, An- und Abfahrt, fachmännisch
geschultem Bedienungs- und Sicherungspersonal,
Verkehrs- und Arbeitsplatzsicherung sowie aller
Nebenarbeiten, Betriebsstoffe, Rüstarbeiten und
Zubehör.
Die Abrechnung der Leistung erfolgt je Schachtbauwerk
mit einer Bauwerkstiefe von 3,00 m.
Dokumentation einfach in Papierform sowie digital auf
dem Datenträger inkl. Zustandsbefahrung und Daten im
Austauschformat nach Vorgabe des AG im ISYBAU-
Austauschformat XML-2006.
Menge: 150,000 St

**1.4.7 Inspektion in Schachtbauwerken, indirekt, Tiefe bis 5,00 m**
Inspektion als bauliche Zustandserfassung für den
Nachweis der SüwVo Abw in Bauwerken durchführen.
Bauwerke mit rundem Grundriss bis DN 2.000.
Bauwerke mit eckigem Grundriss bis 2.000 x 2.000.
Inspektion gemäß Vorbemerkungen: Inspektion.
Indirekte optische Inspektion mittels weitwinkel
Kamerasystem mit 3D-Scanner und automatischer Lage- und
Umfangbestimmung, System PANORAMO SI oder gleichwertig,
einschließlich Auswertung, optischer Dokumentation,
Gestellung der Fahrzeuge, An- und Abfahrt, fachmännisch
geschultem Bedienungs- und Sicherungspersonal,
Verkehrs- und Arbeitsplatzsicherung sowie aller
Nebenarbeiten, Betriebsstoffe, Rüstarbeiten und
Zubehör.
Die Abrechnung der Leistung erfolgt je Schachtbauwerk
mit einer Bauwerkstiefe von 3,01 bis 5,00 m.
Dokumentation einfach in Papierform sowie digital auf
dem Datenträger inkl. Zustandsbefahrung und Daten im
Austauschformat nach Vorgabe des AG im ISYBAU-
Austauschformat XML-2006.
Menge: 50,000 St

#### Untertitel 1.5 Verrechnungssätze

**1.5.1 Stundenlohnarbeiten ausführen, Fachwerker**
Stundenlohnarbeiten für einen Fachwerker, Lohngruppe II
gemäß BRTV, auf Anordnung des AG ausführen.
Angeboten wird für die jeweilige Arbeitskraft ein
Verrechnungssatz, der sämtliche Aufwendungen enthält,
insbesondere den tatsächlichen Lohn mit den Zuschlägen
für Gemeinkosten, Sozialkassenbeiträge,
vermögenswirksame Leistungen und dgl. sowie Lohn- bzw.
Gehaltsnebenkosten. Zuschläge für Nacht-, Sonntags- und
Feiertagsarbeit sind jedoch nicht eingerechnet. Der
Verrechnungssatz ist unter Beachtung der
preisrechtlichen Vorschriften ermittelt. Er gilt
unabhängig von der Anzahl der abgerechneten Stunden.
Menge: 5,000 h

**1.5.2 Stundenlohnarbeiten ausführen, Facharbeiter**
Stundenlohnarbeiten für einen Facharbeiter,
Lohngruppe III gemäß BRTV, auf Anordnung des AG
ausführen.
Angeboten wird für die jeweilige Arbeitskraft ein
Verrechnungssatz, der sämtliche Aufwendungen enthält,
insbesondere den tatsächlichen Lohn mit den Zuschlägen
für Gemeinkosten, Sozialkassenbeiträge,
vermögenswirksame Leistungen und dgl. sowie Lohn- bzw.
Gehaltsnebenkosten. Zuschläge für Nacht-, Sonntags- und
Feiertagsarbeit sind jedoch nicht eingerechnet. Der
Verrechnungssatz ist unter Beachtung der
preisrechtlichen Vorschriften ermittelt. Er gilt
unabhängig von der Anzahl der abgerechneten Stunden.
Menge: 5,000 h

**1.5.3 Stundenlohnarbeiten ausführen, HD-Spül-/Saugfahrzeug**
Stundenlohnarbeiten für ein HD-Spül-/Saugfahrzeug wie
den Vorbemerkungen Reinigung beschrieben, auf Anordnung
des AG ausführen.
Angeboten wird für das jeweilige Gerät ein
Verrechnungssatz, der sämtliche Aufwendungen für den
Einsatz enthält, insbesondere Gerätevorhalte- und
Betriebsstoffkosten sowie sämtliche Zuschläge
einschließlich  der Kosten für das Bedienungspersonal.
Abgerechnet wird nach tatsächlich geleisteten
Arbeitsstunden. Der Verrechnungssatz ist unter
Beachtung der preisrechtlichen Vorschriften ermittelt.
Er gilt unabhängig von der Anzahl der abgerechneten
Stunden.
Menge: 5,000 h

**1.5.4 Stundenlohnarbeiten ausführen, TV-Inspektionsfahrzeug**
Stundenlohnarbeiten für ein TV-Inspektionsfahrzeug wie
den Vorbemerkungen Inspektion beschrieben,
auf Anordnung des AG ausführen.
Angeboten wird für das jeweilige Gerät ein
Verrechnungssatz, der sämtliche Aufwendungen für den
Einsatz enthält, insbesondere Gerätevorhalte- und
Betriebsstoffkosten sowie sämtliche Zuschläge
einschließlich  der Kosten für das Bedienungspersonal.
Abgerechnet wird nach tatsächlich geleisteten
Arbeitsstunden. Der Verrechnungssatz ist unter
Beachtung der preisrechtlichen Vorschriften ermittelt.
Er gilt unabhängig von der Anzahl der abgerechneten
Stunden.
Menge: 5,000 h

**1.5.5 Stundenlohnarbeiten ausführen, Abwasserpumpe**
Stundenlohnarbeiten für eine Abwasserpumpe: 190 m³/h
inkl. Stromaggregat, auf Anordnung des AG ausführen.
Angeboten wird für das jeweilige Gerät ein
Verrechnungssatz, der sämtliche Aufwendungen für den
Einsatz enthält, insbesondere Gerätevorhalte- und
Betriebsstoffkosten sowie sämtliche Zuschläge
einschließlich  der Kosten für das Bedienungspersonal.
Abgerechnet wird nach tatsächlich geleisteten
Arbeitsstunden. Der Verrechnungssatz ist unter
Beachtung der preisrechtlichen Vorschriften ermittelt.
Er gilt unabhängig von der Anzahl der abgerechneten
Stunden.
Menge: 5,000 h

USt %: 19,00
